# Liefer- u. Dienstleist. Rauchwarnmelder SDWO
Angebotsaufforderung (GAEB DA XML 3.3, DA83)
Projekt: VOEK-264-26
Projektbezeichnung: Liefer-  u. Dienstleist. Rauchwarnmelder SDWO
Währung: EUR
Nebenangebote zugelassen: ja
Auftraggeber: Bundesanstalt für Immobilienaufgaben, - Anstalt des öffentlichen Rechts -, Ellerstrasse 56, 53119 Bonn, D, Ansprechpartner Mustermann, Telefon 0228 37787 0, E-Mail info@bundesimmobilien.de, USt-IdNr. 12345; Debitorennummer: 11111
Erstellt mit: GXML Toolbox V3.3 R20230829, iTWO_64 V24.0.667, 17.08.2026

## Titelblatt
OBJEKT:  REGIONALBEREICH SÜD - SPARTE WOHNEN
  WIRTSCHAFTSEINHEITEN IM BUNDESLAND BADEN-WÜRTTEMBEREG

DV-NR.: AG : VOEK 264 - 26

  Los 3  SDWO 1030
  Serviceteam Stuttgart

L E I S T U N G S V E R Z E I C H N I S  MIT  L E I S T U N G S B E SC H R E I B U N G

  ANLAGE  B - 02  ZUM  VERTRAG

LEISTUNGEN:  Demontage, Lieferung, Inbetriebnahme, Entsorgung und Instandhaltung von Funkrauchwarnmeldern

  BUNDESANSTALT FÜR IMMOBILIENAUFGABEN
  SPARTE WOHNEN
  SDWO 1030

BIETER:

NAME (FIRMENSTEMPEL), ADRESSE, TEL.

AUFTRAGGEBERIN :BUNDESANSTALT FÜR IMMOBILIENAUFGABEN
  ANSTALT DES ÖFFENTLICHEN RECHTS
  VERTRETEN DURCH DEN VORSTAND
  ELLERSTRAßE 53, 53119 BONN

VERDINGUNGSSTELLE:
  BUNDESANSTALT FÜR IMMOBILIENAUFGABEN
  STABSBEREICH EINKAUf
  ABTEILUNG 1
  FASANENSTRAßE 87, 10623 BERLIN

## Los 3: Wartung, Inspektion RWM_SDWO 1030_Stuttgart
Datum: 17.08.2026

*Hinweis: Vorbemerkungen*
1. Vorbemerkungen

Mit dieser Ausschreibung soll eine fachgerechte Leistungserbringung zu wirtschaftlich günstigen Konditionen sichergestellt werden.

Stellt der Bieter fest, dass seiner Meinung nach eine Leistung nicht eindeutig oder unvollständig beschrieben wurde, ist er verpflichtet, rechtzeitig vor Abgabe des Angebotes, seine Bedenken über die e- Vergabe -Plattform mitzuteilen. Nimmt er diese Möglichkeit nicht in Anspruch, besteht nach Erhalt des Zuschlages kein weiterer, über die bezuschlagten Einheitspreise hinausgehender Anspruch auf Vergütung.

1.1 Vorbemerkungen zur Leistungsbeschreibung

Für den Datenaustausch von Leistungsverzeichnissen nach GAEB (Datenart 83 Angebotsanforderung, Datenart 84 Angebotsabgabe), gilt folgendes: Leistungsverzeichnisse [DA 83 (Angebotsanforderung)] sind den Vergabeunterlagen beigefügt.

Bei Angebotsabgabe neben der Schriftform des Angebotes nach Möglichkeit bitte auch einen Datenträger nach DA 84 (Angebotsabgabe) beifügen.
Auch bei erfolgtem Datenaustausch nach GAEB bleibt die Schriftform immer Vertragsgrundlage.
Punktfolgen in den Beschreibungen des Leistungs- verzeichnisses sind unbedingt vom Bieter auszufüllen (auch geforderte Hersteller-/Typangaben), sofern nicht von der AG vorgegeben.
Fragen und Auskünfte zur Ausschreibung und zum Leistungsverzeichnis sind nur über die e-Vergabe-Plattform (www.evergabe.de) möglich.
Nähere Informationen sind der Anlage A-01 zum Angebotsauf- forderungsschreiben, den Bewerbungsbedingungen zu entnehmen.

2. Hinweis zur Kalkulation:

Sofern nicht jeweils etwas anderes vorgegeben ist, handelt es sich bei den Preispositionen um einen Jahressatz.
Für diese Funktionseinheiten sind alle zur Funktion gehörigen Teile und alles notwendige Zubehör, welches für einen Anlagenbetrieb gemäß Leistungsbeschreibung notwendig ist, als Kalkulationsgrundlage anzusetzen.

Da nicht jedes zur Funktion zugehörige Teil aufgezählt werden kann, sind grundsätzlich alle Kalkulationen auf der Basis durchzuführen, dass der pauschale Jahrespreis immer für die vollständigen und funktionsfähigen Funktionseinheiten mit allen funktionswichtigen Teilen, allem Zubehör und allen zum Betrieb notwendigen peripheren Installationen die Basis für die
Kalkulation darstellen und in den angebotenen Leistungen inbegriffen sind.

Die Bestandsübersicht  Anlage C-03a  dokumentiert die Aufteilung der Rauchmelder in den Mietwohnungen der Wirtschaftseinheiten.

Die Stückzahlen der technischen Anlagen wurden nach besten Wissen und Gewissen ermittelt und unterliegen einer ständigen Veränderung.

In Einzelfällen können die Stückzahlen nach oben oder nach unten abweichen, dies berechtigt jedoch nicht zu Änderungen des pauschalen Einzelpreises.

Die Abrechnungen für die Wartungsdienstleistungen erfolgen grundsätzlich pro Wirtschaftseinheit.

Bei der Rechnungslegung ist die tatsächlich erbrachte Leistung abzurechnen.

3 . Sonstiges - Bedarfspositionen

Bei denen im Leistungsverzeichnis angegebenen Bedarfspositionen besteht generell nur Anspruch auf Vergütung nach gesonderter Beauftragung in Schriftform durch die Auftraggeberin (AG) und einen, zusammen mit der Rechnung eingereichten und bestätigten Leistungsnachweis.
Ein pauschaler Anspruch auf Abrechnung besteht nicht!

### 1 Demontage, Lieferung und Montage und Inbetriebnahme - einmalig im ersten Vertragsjahr

*Hinweis: Umfang der Dienstleistung*
Den konkreten Umfang der Arbeiten beschreibt die Leistungsbeschreibung.

Los 3 umfasst4.973  Rauchwarnmelder.

Diese Position Demontage, Lieferung und Montage und Inbetriebnahme fällt in der Vertragslaufzeit einmalig im ersten Vertragsjahr an.

angebotenes RWM- Fabrikat:
'....................................................'

angebotener  RWM-Typ:

'....................................................'

Der Einheitspreis enthält:

-  die Demontage inklusive der fachgerechten Entsorgung der aktuell verbauten RWM,
-  die Anschaffung, Lieferung, Montage, Inbetriebnahme der RWM der Bauweise C sowie die dazugehörenden (Funk) Module und deren Lieferungen entsprechend der Leistungsbeschreibung,
-  die Arbeitsmittel, Hilfsmittel und Hillfsstoffe,
-  die Kosten für An-und Abfahrten,
-  die Aufwendungen (zeitlich und finanziell) für die Dokumentationen,
-  die Aufwendungen für die Einweisung der Mieter,
-  die Aufwendungen (zeitlich und finanziell) für die Übergabeprotokolle.

#### 1.1 Position 1 - Bad Friedrichshall

**1.1.10 WE 137939**
Am Neckarkanal 10  6 Stck
Am Neckarkanal 14  7 Stck
Menge: 13,000 Stck

#### 1.2 Position 2 - Böblingen

**1.2.10 WE 137966**
Wielandstraße 16  26 Stck
Wielandstraße 18  20 Stck
Wielandstraße 20  28 Stck
Menge: 74,000 Stck

**1.2.20 WE 137967**
Reußensteinstraße 27  28 Stck
Reußensteinstraße 29  24 Stck
Reußensteinstraße 31  19 Stck
Reußensteinstraße 33  26 Stck
Reußensteinstraße 35  21 Stck
Rechbergstraße 14  30 Stck
Menge: 148,000 Stck

#### 1.3 Position 3 - Ellwangen (Jagst)

**1.3.10 WE 138360**
Karl-Stirner-Straße 23, 25  26 Stck
Menge: 26,000 Stck

**1.3.20 WE 138361**
Hohenstaufenstraße 2, 4, 6, 8, 10, 9, 11, 13/15, 17
  295 Stck
Menge: 295,000 Stck

**1.3.30 WE 198012**
Rinweg 16, 18, 20  12 Stck
Menge: 12,000 Stck

#### 1.4 Position 4 - Empfingen

**1.4.10 WE 137940**
Reichenhalden 1, 2, 3, 4, 5, 6, 7, 8, 9, 10, 11, 14, 16, 18, 20  353 Stck
Menge: 353,000 Stck

#### 1.5 Position 5 - Esslingen

**1.5.10 WE 137979**
Flandernstraße 1, 1/1, 1/2  51 Stck
Menge: 51,000 Stck

#### 1.6 Position 6 - Freiberg am Neckar

**1.6.10 WE 137954**
Am Wehr 1  5 Stck
Menge: 5,000 Stck

#### 1.7 Position 7 - Haßmersheim

**1.7.10 WE 137994**
Landesstraße 3  5 Stck
Menge: 5,000 Stck

#### 1.8 Position 8 - Heilbronn

**1.8.10 WE 138006**
Herbert-Hoover-Straße 10/1, 10/2, 12, 14, 16, 18
  169 Stck
Menge: 169,000 Stck

#### 1.9 Position 9 - Heroldstadt

**1.9.10 WE 138381**
Neue Siedlung 10, 12  7 Stck
Menge: 7,000 Stck

#### 1.10 Position 10 - Horb am Neckar

**1.10.10 WE 137942**
Kreuzerstraße 22  12 Stck
Menge: 12,000 Stck

#### 1.11 Position 11 - Lauffen am Neckar

**1.11.10 WE 137952**
Otto-Konz-Straße 3  6 Stck
Menge: 6,000 Stck

#### 1.12 Position 12 - Ludwigsburg

**1.12.10 WE 138007**
Alt-Württemberg-Allee 59, 61, 63, 65, 67
  150 Stck
Menge: 150,000 Stck

#### 1.13 Position 13 - Münsingen

**1.13.10 WE 138374**
Königsstraße 1/1, 1/2  10 Stck
Menge: 10,000 Stck

#### 1.14 Position 14 - Niederstetten

**1.14.10 WE 138242**
Am Flugplatz 61 ,60/1, 60/2, 60/3, 60/4
  23 Stck
Menge: 23,000 Stck

#### 1.15 Position 15 - Ostfildern

**1.15.10 WE 138012**
Poltawaweg 1, 2, 3, 4, 5, 6  152 Stck
Hohenemsweg 1, 2, 3, 4, 5, 6  146 Stck
Mirandolaweg 2, 4, 6  72 Stck
Menge: 370,000 Stck

#### 1.16 Position 16 - Reutlingen

**1.16.10 WE 137983**
Heinestraße 66, 66/1, 68, 68/1, 68/2, 68/3
  139 Stck
Menge: 139,000 Stck

#### 1.17 Position 17 - Sindelfingen

**1.17.10 WE 137968**
Goldmühlestraße 13, 13/1, 15, 15/1, 17, 17/1
  177 Stck
Leistungsbeginn  01.11.2029
zusätzlich  20 Stck
Menge: 197,000 Stck

#### 1.18 Position 18 - Stuttgart

**1.18.10 WE 137965**
Teckstraße 49, 51 A-B-C, 53 A-B-C, 59, 61
  238 Stck
Sickstraße 72, 74, 76, 78, 80 A  25 Stck

Leistungsbeginn  01.02.2033
zusätzlich  163 Stck
Sickstraße 72, 74, 76, 78
Menge: 426,000 Stck

**1.18.20 WE 137969**
Am Weißenhof 19, 21, 23, 25, 2772 Stck
Leistungsbeginn 01.02.2035
zusätzlich  30 Stck
Am Weißenhof 23, 25, 27
Leistungsbeginn  01.02.2033
zusätzlich  68 Stck
Oskar-Schlemmer-Straße 8, 10
Menge: 170,000 Stck

**1.18.30 WE 137973**
Richard-Wagner-Straße 8  20 Stck
Menge: 20,000 Stck

**1.18.40 WE 137974**
Albrecht-Dürer-Weg 17A, 17B  14 Stck
Menge: 14,000 Stck

**1.18.50 WE 137978**
Zuckerbergstraße 121, 123, 125, 127, 131, 133, 135, 137, 141,
143, 145, 147, 151, 153, 155, 157
  622 Stck
Steinhaldenstraße 141, 143, 147, 149, 153, 155
  211 Stck
Leistungsbeginn 01.01.2031
zusätzlich  265 Stck
Menge: 1098,000 Stck

**1.18.60 WE 137981**
In der Au 12 A-B-C-D  21 Stck
Menge: 21,000 Stck

**1.18.70 WE 137984**
Ödheimer Straße 16, 18, 20  111 Stck
Horrheimer Straße 16, 18, 20, 21, 22, 23, 24, 25, 26, 27, 29, 31  383 Stck
Gundelsheimer Straße 42, 44, 46, 52, 54
  182 Stck
Leistungsbeginn  01.03.2029
zusätzlichTapachstraße 7, 9, 1152 Stck
zusätzlichÖdheimer Straße 6, 8,1052 Stck
Leistungsbeginn 01.04.2031
zusätzlich  208 Stck
Menge: 988,000 Stck

**1.18.80 WE 138002**
Taubenheimstraße 93  32 Stck
Menge: 32,000 Stck

**1.18.90 WE 138004**
Normannstraße 6, 8  44 Stck
Menge: 44,000 Stck

**1.18.100 WE 138011**
Rotenwaldstraße 6, 8, 10  53 Stck
Gutenbergstraße 115, 117  42 Stck
Menge: 95,000 Stck

### 2 Instandhaltung (Wartung, Instandsetzung) der montierten RWM

*Hinweis: Umfang der Dienstleistung*
Den konkreten Wartungsumfang sowie den gegebenenfalls erforderlichen Reinigungsumfang beschreibt die Leistungsbeschreibung.

Es sind die jährlichen Kosten zu kalkulieren.

angebotenes Funk- und Datenübertragungsverfahren:

'....................................................'

Der Einheitspreis für Instandhaltung (Wartung, Instandsetzung) enthält:

-  erstmalig 12 Monate nach Abnahme der Montage der RWM / des Zubehörs und dann wiederkehrend die Inspektion (Ferninspektion) gemäß Ziffern 6.2.2 und 6.2.3.3 der DIN 1475-1.2018-12  durchzuführen,

-  die Wartung

-  die Instandsetzung
  gemäß der Leistungsbeschreibung

-  die Arbeitsmittel, Hilfsmittel und Hillfsstoffe,

-  die Kosten für An-und Abfahrten.

-  die Kosten für erforderliche Rauchmelderwechsel

  Für notwendige Instandsetzungsarbeiten, gemäß der vereinbarten Gewährleistung über den gesamten Vertragszeitraum, ist  von einem jährlichen Umfang von 1 % desRauchmelderbestandes auszugehen.

#### 2.1 Position 1 - Bad Friedrichshall

**2.1.10 WE 137939**
Am Neckarkanal 10  6 Stck
Am Neckarkanal 14  7 Stck
Menge: 13,000 Stck

#### 2.2 Position 2 - Böblingen

**2.2.10 WE 137966**
Wielandstraße 16  26 Stck
Wielandstraße 18  20 Stck
Wielandstraße 20  28 Stck
Menge: 74,000 Stck

**2.2.20 WE 137967**
Reußensteinstraße 27  28 Stck
Reußensteinstraße 29  24 Stck
Reußensteinstraße 31  19 Stck
Reußensteinstraße 33  26 Stck
Reußensteinstraße 35  21 Stck
Rechbergstraße 14  30 Stck
Menge: 148,000 Stck

#### 2.3 Position 3 - Ellwangen (Jagst)

**2.3.10 WE 138360**
Karl-Stirner-Straße 23, 25  26 Stck
Menge: 26,000 Stck

**2.3.20 WE 138361**
Hohenstaufenstraße 2, 4, 6, 8, 10, 9, 11, 13/15, 17
  295 Stck
Menge: 295,000 Stck

**2.3.30 WE 198012**
Rinweg 16, 18, 20  12 Stck
Menge: 12,000 Stck

#### 2.4 Position 4 - Empfingen

**2.4.10 WE 137940**
Reichenhalden 1, 2, 3, 4, 5, 6, 7, 8, 9, 10, 11, 14, 16, 18, 20  353 Stck
Menge: 353,000 Stck

#### 2.5 Position 5 - Esslingen

**2.5.10 WE 137979**
Flandernstraße 1, 1/1, 1/2  51 Stck
Menge: 51,000 Stck

#### 2.6 Position 6 - Freiberg am Neckar

**2.6.10 WE 137954**
Am Wehr 1  5 Stck
Menge: 5,000 Stck

#### 2.7 Position 7 - Haßmersheim

**2.7.10 WE 137994**
Landesstraße 3  5 Stck
Menge: 5,000 Stck

#### 2.8 Position 8 - Heilbronn

**2.8.10 WE 138006**
Herbert-Hoover-Straße 10/1, 10/2, 12, 14, 16, 18
  169 Stck
Menge: 169,000 Stck

#### 2.9 Position 9 - Heroldstadt

**2.9.10 WE 138381**
Neue Siedlung 10, 12  7 Stck
Menge: 7,000 Stck

#### 2.10 Position 10 - Horb am Neckar

**2.10.10 WE 137942**
Kreuzerstraße 22  12 Stck
Menge: 12,000 Stck

#### 2.11 Position 11 - Lauffen am Neckar

**2.11.10 WE 137952**
Otto-Konz-Straße 3  6 Stck
Menge: 6,000 Stck

#### 2.12 Position 12 - Ludwigsburg

**2.12.10 WE 138007**
Alt-Württemberg-Allee 59, 61, 63, 65, 67
  150 Stck
Menge: 150,000 Stck

#### 2.13 Position 13 - Münsingen

**2.13.10 WE 138374**
Königsstraße 1/1, 1/2  10 Stck
Menge: 10,000 Stck

#### 2.14 Position 14 - Niederstetten

**2.14.10 WE 138242**
Am Flugplatz 61 ,60/1, 60/2, 60/3, 60/4
  23 Stck
Menge: 23,000 Stck

#### 2.15 Position 15 - Ostfildern

**2.15.10 WE 138012**
Poltawaweg 1, 2, 3, 4, 5, 6  152 Stck
Hohenemsweg 1, 2, 3, 4, 5, 6  146 Stck
Mirandolaweg 2, 4, 6  72 Stck
Menge: 370,000 Stck

#### 2.16 Position 16 - Reutlingen

**2.16.10 WE 137983**
Heinestraße 66, 66/1, 68, 68/1, 68/2, 68/3
  139 Stck
Menge: 139,000 Stck

#### 2.17 Position 17 - Sindelfingen

**2.17.10 WE 137968**
Goldmühlestraße 13, 13/1, 15, 15/1, 17, 17/1
  177 Stck
Leistungsbeginn  01.11.2029
zusätzlich  20 Stck
Menge: 197,000 Stck

#### 2.18 Position 18 - Stuttgart

**2.18.10 WE 137965**
Teckstraße 49, 51 A-B-C, 53 A-B-C, 59, 61
  238 Stck
Sickstraße 72, 74, 76, 78, 80 A  25 Stck

Leistungsbeginn 01.02.2033
zusätzlich  163 Stck
Sickstraße 72, 74, 76, 78
Menge: 426,000 Stck

**2.18.20 WE 137969**
Am Weißenhof 19, 21, 23, 25, 2772 Stck
Leistungsbeginn  01.02.2035
zusätzlich  30 Stck
Am Weißenhof 23, 25, 27
Leistungsbeginn  01.02.2033
zusätzlich  68 Stck
Oskar-Schlemmer-Straße 8, 10
Menge: 170,000 Stck

**2.18.30 WE 137973**
Richard-Wagner-Straße 8  20 Stck
Menge: 20,000 Stck

**2.18.40 WE 137974**
Albrecht-Dürer-Weg 17A, 17B  14 Stck
Menge: 14,000 Stck

**2.18.50 WE 137978**
Zuckerbergstraße 121, 123, 125, 127, 131, 133, 135, 137, 141,
143, 145, 147, 151, 153, 155, 157
  622 Stck
Steinhaldenstraße 141, 143, 147, 149, 153, 155
  211 Stck
Leistungsbeginn 01.01.2031
zusätzlich  265 Stck
Menge: 1098,000 Stck

**2.18.60 WE 137981**
In der Au 12 A-B-C-D  21 Stck
Menge: 21,000 Stck

**2.18.70 WE 137984**
Ödheimer Straße 16, 18, 20  111 Stck
Horrheimer Straße 16, 18, 20, 21, 22, 23, 24, 25, 26, 27, 29, 31  383 Stck
Gundelsheimer Straße 42, 44, 46, 52, 54
  182 Stck
Leistungsbeginn  01.03.2029
Tapachstraße 7, 9, 11  zusätzl.  52 Stck
Ödheimer Straße 6, 8, 10 zusätzl.52 Stck
Leistungsbeginn  01.04.2031
zusätzlich  208 Stck
Menge: 988,000 Stck

**2.18.80 WE 138002**
Taubenheimstraße 93  32 Stck
Menge: 32,000 Stck

**2.18.90 WE 138004**
Normannstraße 6, 8  44 Stck
Menge: 44,000 Stck

**2.18.100 WE 138011**
Rotenwaldstraße 6, 8, 10  53 Stck
Gutenbergstraße 115, 117  42 Stck
Menge: 95,000 Stck

### 3 Austausch - Bedarfsposition-

#### 3.1 Austausch gemäß DIN 14676

**3.1.10 Austausch gemäß DIN 14676**
*** Bedarfsposition mit GB
Rauchmelderwechsel nach unvorhergesehenen Ereignissen (z. B. Beschädigung durch den Mieter)

1.  vorhandene Rauchmelder demontieren (inklusive fachgerechter Entsorgung der Geräte)

2..  Rauchmelder liefern und montieren
  Rauchmelder nach dem Streulichtprinzip, oder gleichwertig

Anforderungen gemäß Leistungsbeschreibung nach  DIN EN 14604, DIN 14675 und DIN 14676
Zum Leistungsumfang gehört die Montage an vorhandene Deckenkonstruktionen, Inbetriebnahme, insbesondere des Einsetzens der zu liefernden Lithiumbatterie und Funktionsüberprüfung.
Jedem Mieter ist eine Bedienungs- und Funktionsanleitung des eingebauten Rauchmelders auszuhändigen. Der durchgeführte Ausstausch ist durch den Mieter bzw. einer von Mieter beauftragten Person (z.B. der Nachbar) auf dem Arbeitsnachweis zu bestätigen.

3. Rauchmeldermontage dokumentieren

Für alle montierten Rauchmelder ist eine eindeutige Dokumentation zu erstellen.
Die Arbeiten sind auf einem Formblatt zu erfassen.

Digitale Fotos der montierten Rauchmelder sind vom AN anzufertigen und der AG auf einem Datenträger (DVD) zu übergeben.

Es ist der Preis für einen Rauchmelderwechsel anzugeben.

In diesen Preis sind alle sich ergebenden Nebenkosten mit einzurechnen.
Menge: 1,000 Stck

### 4 Bedarfspositionen

*Hinweis: Hinweis*
Bedarfspositionen

Ein Anspruch auf Vergütung besteht ausschließlich nur nach gesonderter Beauftragung in Textform durch die Auftraggeberin (AG) und einem zusammen mit der Rechnung eingereichten und von der AG bestätigten Leistungsnachweis.

Ein pauschaler Anspruch auf Abrechnung durch den Auftragnehmer (AN) besteht nicht!

- dienen der Beseitigung von Fehlern, die durch außerhalb
 liegende Einflüsse verursacht wurden.

#### 4.1 An und Abfahrtspauschale

**4.1.10 An und Abfahrtspauschale**
*** Pauschalposition
*** Bedarfsposition mit GB
Allgemeiner Hinweis:

Die An und Abfahrten bei der Montage der RWM und bei der Instandhaltung sind in den Einheitspreisen der jeweiligen Positionen zu berücksichtigen.
Menge: 1,000 psch

#### 4.2 Personalkosten/ Stundenverrechnungssätze / Zuschläge

**4.2.10 Obermonteur**
*** Bedarfsposition mit GB
Obermonteur Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std

**4.2.20 Monteur**
*** Bedarfsposition mit GB
Monteur Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std

**4.2.30 Helfer**
*** Bedarfsposition mit GB
Helfer Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std
